# AUSSCHREIBEN.DE
Leistungsbeschreibung (GAEB DA XML 3.2, DA81)
Projekt: ADE
Währung: EUR
Erstellt mit: GXML Toolbox V3.3 R20220330, ORCA a.de-Exporting, 14.06.2023

## 1 AUSSCHREIBEN.DE - Merkliste vom 14.06.2023

### Titel 01 ABB

**01.0001 SCU100 - Control Unit mit integriertem Webserver**
Die Steuereinheit muss die Überwachung der elektrischen Unterverteilung auf Zweigebene ermöglichen. Einfache Lastmanagementfunktionen müssen vorhanden sein. Jede Steuereinheit muss die Anbindung von Feldgeräten zur Energieerfassung (z.B. Energiezähler, Stromsensoren) und konventionellen Installationsgeräten zum Lastmanagement ermöglichen. Anzahl und Art der Feldgeräte müssen skalierbar sein. Das System muss ein hohes Maß an Flexibilität aufweisen, damit die Installation auch in bereits vorhanden Verteilungen mit begrenzten Auswirkungen auf die vorhandene Architektur möglich ist.

Eine Weboberfläche muss die Visualisierung der gemessenen Daten, Überwachung der Systemparameter sowie Konfiguration angeschlossener Geräte ermöglichen. Eine Integration in übergeordnete System muss über Modbus RTU, TCP oder SNMP möglich sein. Die gemessenen Daten sollten je nach Benutzereinstellungen automatisch oder bei Bedarf in CSV-Dateien, E-Mail oder FTP exportiert werden. Ein Einsatz als lokales System (ohne Cloud-Anbindung) muss möglich sein.
Fabrikat: ABB
Typ: SCU100
oder gleichwertig
Angebotenes Fabrikat: '..........'
Angebotener Typ: '..........'
Liefern und betriebsbereit montieren
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Einheit: Stk
Produkt:
  Artikel:
    Artikelnummer: 2CCG000242R0001
    Artikelkurztext: SCU100 - Control Unit mit integriertem Webserver

**01.0002 Edge Industrial Gateway CC LAN Verbindung via LAN**
Das ABB Ability™ Edge Industrial Gateway ermöglicht es die Daten aller angeschlossenen Nieder- und Mittelspannungsgeräte sichtbar zu machen. Diese Daten können entweder lokal auf dem integrierten Webserver aufgerufen werden oder bei die Cloudvariante von überall auf der Welt. Durch dieses unabhängige Gateway werden die gewünschten Daten von ABB Feldgeräten mit Modbus RTU und Modbus TCP/IP gesammelt, zum ABB Ability™ Energy and Asset Manager übertragen und zur Überwachung oder weiterer Analyse genutzt werden. Des Weiteren können auch Verbrauch von Wasser, Gas, Wärme durch Digital- und Analogeingänge ausgelesen werden.
Durch die Inbetriebnahme Software ABB Provisioning Tool kann das Gateway in Betrieb genommen und konfiguriert werden.
Fabrikat: ABB
Typ: ABB Ability Edge Industrial gateway
oder gleichwertig
Angebotenes Fabrikat: '..........'
Angebotener Typ: '..........'
Liefern und betriebsbereit montieren
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Einheit: Stk
Produkt:
  Artikel:
    Artikelnummer: 1SDA116751R1
    Artikelkurztext: Edge Industrial Gateway CC LAN Verbindung via LAN

**01.0003 Edge Industrial Gateway CC 3G EU Verbindung via Wi-Fi/4G**
Das ABB Ability™ Edge Industrial Gateway ermöglicht es die Daten aller angeschlossenen Nieder- und Mittelspannungsgeräte sichtbar zu machen. Diese Daten können entweder lokal auf dem integrierten Webserver aufgerufen werden oder bei die Cloudvariante von überall auf der Welt. Durch dieses unabhängige Gateway werden die gewünschten Daten von ABB Feldgeräten mit Modbus RTU und Modbus TCP/IP gesammelt, zum ABB Ability™ Energy and Asset Manager übertragen und zur Überwachung oder weiterer Analyse genutzt werden. Des Weiteren können auch Verbrauch von Wasser, Gas, Wärme durch Digital- und Analogeingänge ausgelesen werden.
Durch die Inbetriebnahme Software ABB Provisioning Tool kann das Gateway in Betrieb genommen und konfiguriert werden.
Fabrikat: ABB
Typ: ABB Ability Edge Industrial gw 3G EU
oder gleichwertig
Angebotenes Fabrikat: '..........'
Angebotener Typ: '..........'
Liefern und betriebsbereit montieren
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Einheit: Stk
Produkt:
  Artikel:
    Artikelnummer: 1SDA116752R1
    Artikelkurztext: Edge Industrial Gateway CC 3G EU Verbindung via Wi-Fi/4G

**01.0004 Edge Industrial Gateway CC 3G US Verbindung via Wi-Fi/4G**
Das ABB Ability™ Edge Industrial Gateway ermöglicht es die Daten aller angeschlossenen Nieder- und Mittelspannungsgeräte sichtbar zu machen. Diese Daten können entweder lokal auf dem integrierten Webserver aufgerufen werden oder bei die Cloudvariante von überall auf der Welt. Durch dieses unabhängige Gateway werden die gewünschten Daten von ABB Feldgeräten mit Modbus RTU und Modbus TCP/IP gesammelt, zum ABB Ability™ Energy and Asset Manager übertragen und zur Überwachung oder weiterer Analyse genutzt werden. Des Weiteren können auch Verbrauch von Wasser, Gas, Wärme durch Digital- und Analogeingänge ausgelesen werden.
Durch die Inbetriebnahme Software ABB Provisioning Tool kann das Gateway in Betrieb genommen und konfiguriert werden.
Fabrikat: ABB
Typ: ABB Ability Edge Industrial gw 3G US
oder gleichwertig
Angebotenes Fabrikat: '..........'
Angebotener Typ: '..........'
Liefern und betriebsbereit montieren
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Einheit: Stk
Produkt:
  Artikel:
    Artikelnummer: 1SDA116753R1
    Artikelkurztext: Edge Industrial Gateway CC 3G US Verbindung via Wi-Fi/4G

**01.0005 Edge Gateway Lokaler Webserver LAN Verbindung via LAN**
Das ABB Ability™ Edge Industrial Gateway ermöglicht es die Daten aller angeschlossenen Nieder- und Mittelspannungsgeräte sichtbar zu machen. Diese Daten können entweder lokal auf dem integrierten Webserver aufgerufen werden oder bei die Cloudvariante von überall auf der Welt. Durch dieses unabhängige Gateway werden die gewünschten Daten von ABB Feldgeräten mit Modbus RTU und Modbus TCP/IP gesammelt, zum ABB Ability™ Energy and Asset Manager übertragen und zur Überwachung oder weiterer Analyse genutzt werden. Des Weiteren können auch Verbrauch von Wasser, Gas, Wärme durch Digital- und Analogeingänge ausgelesen werden.
Durch die Inbetriebnahme Software ABB Provisioning Tool kann das Gateway in Betrieb genommen und konfiguriert werden.

Normen: IEC
Fabrikat: ABB
Typ: ABB Ability Hybrid Industrial gateway
oder gleichwertig
Angebotenes Fabrikat: '..........'
Angebotener Typ: '..........'
Liefern und betriebsbereit montieren
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Einheit: Stk
Produkt:
  Artikel:
    Artikelnummer: 1SDA115508R1
    Artikelkurztext: Edge Gateway Lokaler Webserver LAN Verbindung via LAN

**01.0006 Edge Gateway Lokaler Webserver 3G EU Verbindung nur via LAN**
Das ABB Ability™ Edge Industrial Gateway ermöglicht es die Daten aller angeschlossenen Nieder- und Mittelspannungsgeräte sichtbar zu machen. Diese Daten können entweder lokal auf dem integrierten Webserver aufgerufen werden oder bei die Cloudvariante von überall auf der Welt. Durch dieses unabhängige Gateway werden die gewünschten Daten von ABB Feldgeräten mit Modbus RTU und Modbus TCP/IP gesammelt, zum ABB Ability™ Energy and Asset Manager übertragen und zur Überwachung oder weiterer Analyse genutzt werden. Des Weiteren können auch Verbrauch von Wasser, Gas, Wärme durch Digital- und Analogeingänge ausgelesen werden.
Durch die Inbetriebnahme Software ABB Provisioning Tool kann das Gateway in Betrieb genommen und konfiguriert werden.

Normen: IEC
Fabrikat: ABB
Typ: ABB Ability Hybrid Industrial gw 3G EU
oder gleichwertig
Angebotenes Fabrikat: '..........'
Angebotener Typ: '..........'
Liefern und betriebsbereit montieren
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Einheit: Stk
Produkt:
  Artikel:
    Artikelnummer: 1SDA115509R1
    Artikelkurztext: Edge Gateway Lokaler Webserver 3G EU Verbindung nur via LAN

**01.0007 Edge Gateway Lokaler Webserver 3G US Verbindung nur via LAN**
Das ABB Ability™ Edge Industrial Gateway ermöglicht es die Daten aller angeschlossenen Nieder- und Mittelspannungsgeräte sichtbar zu machen. Diese Daten können entweder lokal auf dem integrierten Webserver aufgerufen werden oder bei die Cloudvariante von überall auf der Welt. Durch dieses unabhängige Gateway werden die gewünschten Daten von ABB Feldgeräten mit Modbus RTU und Modbus TCP/IP gesammelt, zum ABB Ability™ Energy and Asset Manager übertragen und zur Überwachung oder weiterer Analyse genutzt werden. Des Weiteren können auch Verbrauch von Wasser, Gas, Wärme durch Digital- und Analogeingänge ausgelesen werden.
Durch die Inbetriebnahme Software ABB Provisioning Tool kann das Gateway in Betrieb genommen und konfiguriert werden.

Normen: IEC
Fabrikat: ABB
Typ: ABB Ability Hybrid Industrial gw 3G US
oder gleichwertig
Angebotenes Fabrikat: '..........'
Angebotener Typ: '..........'
Liefern und betriebsbereit montieren
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Einheit: Stk
Produkt:
  Artikel:
    Artikelnummer: 1SDA115510R1
    Artikelkurztext: Edge Gateway Lokaler Webserver 3G US Verbindung nur via LAN

**01.0008 Mobilfunk-Ant. Edge Gateway Mobilfunkantenne**
Vielfältiges Zubehör für die Edge Gateway Baureihe wählbar. Um die verschiedensten Applikationen zu realisieren, ist ein umfangreiches Produktportfolio als Zubehör verfügbar. Das Gerät kann als LAN oder durch verschiedene Antennen über Wi-Fi oder auch das 3G/4G-Netz mit dem Internet verbunden werden. Antenne für das Edge Gateway um eine Internet Konnektivität herzustellen
Fabrikat: ABB
Typ: Cellular antenna E-Hub 2.0
oder gleichwertig
Angebotenes Fabrikat: '..........'
Angebotener Typ: '..........'
Liefern und betriebsbereit montieren
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Einheit: Stk
Produkt:
  Artikel:
    Artikelnummer: 1SDA114040R1
    Artikelkurztext: Mobilfunk-Ant. Edge Gateway Mobilfunkantenne

**01.0009 I/O Modul Edge Gateway I/O Modul**
Modul für das Edge Gateway um Digitale und Analoge Ein- und Ausgänge zu sammeln
6 Digitaleingänge
4 Digitalausgänge
2 Analogeingänge
2 Analogausgänge
Fabrikat: ABB
Typ: I/O additional module E-Hub 2.0
oder gleichwertig
Angebotenes Fabrikat: '..........'
Angebotener Typ: '..........'
Liefern und betriebsbereit montieren
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Einheit: Stk
Produkt:
  Artikel:
    Artikelnummer: 1SDA114038R1
    Artikelkurztext: I/O Modul Edge Gateway I/O Modul

**01.0010 Wandhalterung Edge Gateway Metallhalterung**
Vielfältiges Zubehör für die Edge Gateway Baureihe wählbar. Um die verschiedensten Applikationen zu realisieren, ist ein umfangreiches Produktportfolio als Zubehör verfügbar. Das Gerät kann durch die integrierte Halterung auf Hutschiene montiert werden. Zusätzlich gibt es eine Wandhalterung.
Fabrikat: ABB
Typ: Metal Mounting brackets E-Hub 2.0
oder gleichwertig
Angebotenes Fabrikat: '..........'
Angebotener Typ: '..........'
Liefern und betriebsbereit montieren
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Einheit: Stk
Produkt:
  Artikel:
    Artikelnummer: 1SDA114041R1
    Artikelkurztext: Wandhalterung Edge Gateway Metallhalterung

**01.0011 Wi/Fi Antenne Edge Gateway Wi-fi/Bluetooth Antenne**
Vielfältiges Zubehör für die Edge Gateway Baureihe wählbar. Um die verschiedensten Applikationen zu realisieren, ist ein umfangreiches Produktportfolio als Zubehör verfügbar. Das Gerät kann als LAN oder durch verschiedene Antennen über Wi-Fi oder auch das 3G/4G-Netz mit dem Internet verbunden werden. Antenne für das Edge Gateway um eine Wi-fi/Bluetooth Konnektivität herzustellen.
Fabrikat: ABB
Typ: Wi-fi/Bluetooth antenna E-Hub 2.0
oder gleichwertig
Angebotenes Fabrikat: '..........'
Angebotener Typ: '..........'
Liefern und betriebsbereit montieren
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Einheit: Stk
Produkt:
  Artikel:
    Artikelnummer: 1SDA114039R1
    Artikelkurztext: Wi/Fi Antenne Edge Gateway Wi-fi/Bluetooth Antenne

**01.0012 QA/S4.16.1 Energie Analyzer, Modbus RTU, 16 Teilnehmer, REG**
kd

Baureihe: Energy Gateways and Analysers
Unterstützte Bussysteme: Modbus
Hilfsspannung AC/DC: 230 V AC
Montageart: DIN-Schiene
Schutzart: IP20
Breite in Teilungseinheiten: 4
Fabrikat: ABB
Typ: QA/S4.16.1
oder gleichwertig
Angebotenes Fabrikat: '..........'
Angebotener Typ: '..........'
Liefern und betriebsbereit montieren
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Einheit: Stk
Produkt:
  Artikel:
    Artikelnummer: 2CDG110228R0011
    Artikelkurztext: QA/S4.16.1 Energie Analyzer, Modbus RTU, 16 Teilnehmer, REG

**01.0013 QA/S4.64.1 Energie Analyzer, Modbus RTU, 64 Teilnehmer, REG**
kd

Baureihe: Energy Gateways and Analysers
Unterstützte Bussysteme: Modbus
Hilfsspannung AC/DC: 230 V AC
Montageart: DIN-Schiene
Schutzart: IP20
Breite in Teilungseinheiten: 4
Fabrikat: ABB
Typ: QA/S4.64.1
oder gleichwertig
Angebotenes Fabrikat: '..........'
Angebotener Typ: '..........'
Liefern und betriebsbereit montieren
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Einheit: Stk
Produkt:
  Artikel:
    Artikelnummer: 2CDG110229R0011
    Artikelkurztext: QA/S4.64.1 Energie Analyzer, Modbus RTU, 64 Teilnehmer, REG

**01.0014 ZS/S1.1 Zählerschnittstelle, REG**
Die Zählerschnittstelle erfasst den Zählerstand
sowie Messdaten und -werte von ABB
Energieverbrauchszählernvom Typ DELTAplus (DZ+),
DELTAsingle und ODIN über eine Infrarotschnittstelle
und wandelt sie in KNX-Telegramme um. Je nach Zählertyp
können Wirk- und Blindenergie (Tarif 1 - 4 inkl.
Tarifumschaltung über KNX),
momentane Wirk-, Blind- und Scheinleistungen,
Spannungen, Ströme, Frequenz, Leistungsfaktoren,
Phasenwinkel (Strom und Spannung), Quadranten,
Wandlerverhältnis (Strom und Spannung),
Statusinformationen sowie Netzausfälle über KNX
gesendet bzw. ausgelesen werden.

Betriebsspannung: 21 ...30 V DC über KNX

Anschluss
Busanschluss: Busanschlussklemme
Schnittstelle: Infrarot (Geräteseite)

Schutzart: IP 20, EN 60 529

Approbation: EIB und KNX nach EN 50 090-1, -2

Montage: auf Tragschiene 35 mm, DIN EN 60 715

Breite: 2 Module à 18 mm

Baureihe: Meter Interfaces
Unterstützte Bussysteme: KNX (TP)
Hilfsspannung AC/DC: KNX
Montageart: DIN-Schiene
Schutzart: IP20
Breite in Teilungseinheiten: 2
Fabrikat: ABB
Typ: ZS/S 1.1
oder gleichwertig
Angebotenes Fabrikat: '..........'
Angebotener Typ: '..........'
Liefern und betriebsbereit montieren
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Einheit: Stk
Produkt:
  Artikel:
    Artikelnummer: 2CDG110083R0011
    Artikelkurztext: ZS/S1.1 Zählerschnittstelle, REG
